# Markierungsarbeiten
Angebotsaufforderung (GAEB DA XML 3.3, DA83)
Projekt: 25200301
Währung: EUR
Auftraggeber: Osterrönfeld, Schulstr. 36, 24783 D
Ausführungsort: Rückbau Rotmarkierungen und Ersatz
Erstellt mit: BUILDUP, BUILDUP v30.0.0.0, 14.04.2026

## 000 Markierungsarbeiten

*Hinweis: Vorbemerkungen*
Vertragsbedingungen für das Entfernen und Neuaufbringen von Fahrbahnmarkierungen

1. Allgemeine Vertragsbedingungen (AVB)
1.1 Vertragsgrundlagen
Für die Ausführung der Leistungen gelten in der nachstehenden Reihenfolge:

1. Der Bauvertrag
2. Diese Vertragsbedingungen
3. Besondere Vertragsbedingungen (BVB)
4. Zusätzliche Vertragsbedingungen (ZVB)
5. Technische Spezifikationen gemäß ZTV-Mark
6. VOB/C und
7. VOB/B in der jeweils gültigen Fassung
8. DIN-Normen DIN EN 1436, 1871, 13197, 1790, 1423/1424

1.2 Leistungsumfang
Der Auftragnehmer hat sämtliche Leistungen zu erbringen, die erforderlich sind, um vorhandene Fahrbahnmarkierungen ordnungsgemäß zu entfernen und neue Markierungen gemäß den technischen Regeln aufzubringen.

1.3 Ausführungsfristen
Die Leistungen sind innerhalb der vertraglich vereinbarten Fristen auszuführen. Witterungsbedingte Einschränkungen sind frühzeitig mitzuteilen.

2. Zusätzliche Vertragsbedingungen (ZVB)

2.1 Verkehrssicherungspflicht
Der Auftragnehmer trägt die vollständige Verantwortung für die Verkehrssicherung nach
RSA 21. Alle Kosten hierfür sind im Einheitspreis enthalten.

2.2 Umweltschutz und Entsorgung
- Entfernte Markierungsstoffe sind als potenziell schadstoffhaltig zu behandeln.
- Entsorgung gemäß KrWG und LAGA-Richtlinien.
- Nachweisführung durch Entsorgungsbelege.

2.3 Dokumentationspflichten
Der Auftragnehmer hat folgende Unterlagen vorzulegen:
- Materialzertifikate (CE-Konformität, BASt-Zulassungen)
- Temperatur- und Feuchtigkeitsprotokolle
- Schichtdicken- und Reflexionsmessungen
- Fotodokumentation vor / nach Ausführung

2.4 Qualitätsanforderungen
Die Markierungen müssen die Anforderungen der ZTV-Mark erfüllen, insbesondere:
- Nachtsichtbarkeit (RL-Werte)
- Tagesleuchtdichte (Qd-Werte)
- Griffigkeit (SRT-Werte)
- Schichtdicke gemäß Herstellerangaben

3. Besondere Vertragsbedingungen (BVB)

3.1 Verfahren zur Markierungsentfernung
Zulässige Verfahren:
- Hochdruckwasserstrahlen
- Fräsen / Schleifen
- Strahlen mit festen Strahlmitteln

Nicht zulässig:
- Verfahren, die die Asphaltdeckschicht beschädigen
- Thermische Verfahren ohne Genehmigung

3.2 Neuaufbringen der Markierungen
Zulässige Markierungsarten:
- Dünnschichtmarkierung (Kaltplastik oder Farbe)
- Dickschichtmarkierung (2K-Kaltplastik, Heißplastik)
- Agglomeratmarkierungen

3.3 Witterungsbedingungen
Arbeiten dürfen nur ausgeführt werden, wenn:
- Untergrund trocken ist
- Lufttemperatur ≥ 5 °C (je nach Material)
- Keine Niederschläge zu erwarten sind

3.4 Abnahmeprüfungen
Folgende Prüfungen sind durchzuführen:
- Reflexionsmessung RL / Qd
- Schichtdickenmessung
- Haftzugprüfung bei Bedarf
- Sichtprüfung durch Bauleitung

4. Technische Vertragsbedingungen (TVB) gemäß ZTV-Mark

4.1 Materialien
- Nur BASt-zugelassene Markierungssysteme
- Herstellerangaben sind verbindlich einzuhalten
- Chargennummern müssen dokumentiert werden

4.2 Untergrundvorbereitung
- Reinigung der Oberfläche
- Entfernen loser Bestandteile
- Vorbehandlung gemäß Materialvorgaben

4.3 Ausführung
- Gleichmäßige Linienführung
- Einhaltung der Sollbreiten (z. B. 12 cm, 15 cm)
- Keine Ausfransungen oder Materialüberstände
- Übergänge zu Altmarkierungen sauber ausgebildet

4.4 Nachbehandlung
- Abstreumittel gemäß ZTV-Mark
- Schutz vor Überfahren bis zur Aushärtung
- Kontrolle der Trocknungszeiten

5. Abrechnung
- Abrechnung nach tatsächlich ausgeführten Metern / Quadratmetern
- Entfernen und Neuaufbringen getrennt abrechenbar
- Verkehrssicherung pauschal oder nach Aufwand (je nach Vertrag)

6. Gewährleistung
Die Gewährleistungsfrist richtet sich nach VOB/B.
Für Markierungen gelten erhöhte Anforderungen an Haltbarkeit und Sichtbarkeit.

### 1 An der Hochbrücke/Dorfstraße

**1.01 Markierung entfernen**
Markierung entfernen, Strichmarkierung unterbrochen, Symbole, aus Plastikmarkierungsmasse, schadstoffbelastet, Abfall ist gefährlich, Asphalt, aufgenommene Stoffe sammeln, auf LKW laden und transportieren, die Entsorgung wird gesondert vergütet.
Menge: 40,000 m²

**1.02 Rückbau der Asphaltdeckschicht**
Rückbau der Asphaltdeckschicht aus Asphaltbeton, in Fahrbahnen, schadstoffbelastet, Abfall gefährlich, ohne Zuordnungskreterium LAGA/DepVo/EBV/RuVA, Dicke bis 4,00cm,
Geräteiensatz ist möglich, max. Gesamtgewicht bis 10t, Ausführung erschütterungs-, staub- und lärmarm, aufgenommene Stoffe sammeln, mit Zerkleinerung, auf LKW des AN laden und abfahren, die Entsorgung wird gesondert vergütet
Menge: 2,000 m³

**1.03 Bitumenhaltiges Bindemittel aufsprühen**
Bitumenhaltiges Bindemittel aufsprühen, ZTV Asphalt-StB, 0,15 bis 0,25 kg/m², polymermodifizierte Bitumenemulsion C60BP4-S TL BE-StB und DIN EN 13808, auf gefräste Asphaltbinderschichten.
Menge: 40,000 m²

**1.04 Asphaltdeckschicht aus Asphaltbeton**
Asphaltdeckschicht aus Asphaltbeton, ZTV Asphalt-StB, Belastungsklasse RStO 12/2 Bk 1,0, Mischgutart AC8 DS, natürliche Gesteinskörnung TL Gestein, Schichtdicke bis 4cm, Bindemittel polymermodifiziertes Bitumen 25/55 A TL-Bitumen StB und DIN EN 14023, Abstandsmessung mit Schnurr.
Menge: 40,000 m²

**1.05 Fahrbahnmarkierung ZTV-M, Längsmarkierung**
Fahrbahnmarkierung ZTV-M, Längsmarkierung, ,Typ II, unterbrochen, Breite 25,00cm, Heißplastik, Klasse Leuchtdichtenkoeffizient-Markierung bei Feuchtigkeit RW 4 (RL ³ 75), Überrollbarkeitsklasse T2, Klasse Q3 (Qd ³ 130 mcd/m²/lx) DIN EN 1436, Farbton weiß, auf Asphaltbeton, abgerechnet wird die Länge der Markierungsstriche.
Menge: 25,000 m

### 2 Schulstraße/Dorfstraße

**2.01 Markierung entfernen**
Markierung entfernen, Strichmarkierung unterbrochen, Symbole, aus Plastikmarkierungsmasse, schadstoffbelastet, Abfall ist gefährlich, Asphalt, aufgenommene Stoffe sammeln, auf LKW laden und transportieren, die Entsorgung wird gesondert vergütet.
Menge: 20,000 m²

**2.02 Rückbau der Asphaltdeckschicht**
Rückbau der Asphaltdeckschicht aus Asphaltbeton, in Fahrbahnen, schadstoffbelastet, Abfall gefährlich, ohne Zuordnungskreterium LAGA/DepVo/EBV/RuVA, Dicke bis 4,00cm,
Geräteiensatz ist möglich, max. Gesamtgewicht bis 10t, Ausführung erschütterungs-, staub- und lärmarm, aufgenommene Stoffe sammeln, mit Zerkleinerung, auf LKW des AN laden und abfahren, die Entsorgung wird gesondert vergütet
Menge: 1,000 m³

**2.03 Bitumenhaltiges Bindemittel aufsprühen**
Bitumenhaltiges Bindemittel aufsprühen, ZTV Asphalt-StB, 0,15 bis 0,25 kg/m², polymermodifizierte Bitumenemulsion C60BP4-S TL BE-StB und DIN EN 13808, auf gefräste Asphaltbinderschichten.
Menge: 20,000 m²

**2.04 Asphaltdeckschicht aus Asphaltbeton**
Asphaltdeckschicht aus Asphaltbeton, ZTV Asphalt-StB, Belastungsklasse RStO 12/2 Bk 1,0, Mischgutart AC8 DS, natürliche Gesteinskörnung TL Gestein, Schichtdicke bis 4cm, Bindemittel polymermodifiziertes Bitumen 25/55 A TL-Bitumen StB und DIN EN 14023, Abstandsmessung mit Schnurr.
Menge: 20,000 m²

**2.05 Fahrbahnmarkierung ZTV-M, Längsmarkierung**
Fahrbahnmarkierung ZTV-M, Längsmarkierung, ,Typ II, unterbrochen, Breite 25,00cm, Heißplastik, Klasse Leuchtdichtenkoeffizient-Markierung bei Feuchtigkeit RW 4 (RL ³ 75), Überrollbarkeitsklasse T2, Klasse Q3 (Qd ³ 130 mcd/m²/lx) DIN EN 1436, Farbton weiß, auf Asphaltbeton, abgerechnet wird die Länge der Markierungsstriche.
Menge: 35,000 m

### 3 Auredder/Dorfstraße

**3.01 Markierung entfernen**
Markierung entfernen, Strichmarkierung unterbrochen, Symbole, aus Plastikmarkierungsmasse, schadstoffbelastet, Abfall ist gefährlich, Asphalt, aufgenommene Stoffe sammeln, auf LKW laden und transportieren, die Entsorgung wird gesondert vergütet.
Menge: 20,000 m²

**3.02 Rückbau der Asphaltdeckschicht**
Rückbau der Asphaltdeckschicht aus Asphaltbeton, in Fahrbahnen, schadstoffbelastet, Abfall gefährlich, ohne Zuordnungskreterium LAGA/DepVo/EBV/RuVA, Dicke bis 4,00cm,
Geräteiensatz ist möglich, max. Gesamtgewicht bis 10t, Ausführung erschütterungs-, staub- und lärmarm, aufgenommene Stoffe sammeln, mit Zerkleinerung, auf LKW des AN laden und abfahren, die Entsorgung wird gesondert vergütet
Menge: 1,000 m³

**3.03 Bitumenhaltiges Bindemittel aufsprühen**
Bitumenhaltiges Bindemittel aufsprühen, ZTV Asphalt-StB, 0,15 bis 0,25 kg/m², polymermodifizierte Bitumenemulsion C60BP4-S TL BE-StB und DIN EN 13808, auf gefräste Asphaltbinderschichten.
Menge: 20,000 m²

**3.04 Asphaltdeckschicht aus Asphaltbeton**
Asphaltdeckschicht aus Asphaltbeton, ZTV Asphalt-StB, Belastungsklasse RStO 12/2 Bk 1,0, Mischgutart AC8 DS, natürliche Gesteinskörnung TL Gestein, Schichtdicke bis 4cm, Bindemittel polymermodifiziertes Bitumen 25/55 A TL-Bitumen StB und DIN EN 14023, Abstandsmessung mit Schnurr.
Menge: 20,000 m²

**3.05 Fahrbahnmarkierung ZTV-M, Längsmarkierung**
Fahrbahnmarkierung ZTV-M, Längsmarkierung, ,Typ II, unterbrochen, Breite 25,00cm, Heißplastik, Klasse Leuchtdichtenkoeffizient-Markierung bei Feuchtigkeit RW 4 (RL ³ 75), Überrollbarkeitsklasse T2, Klasse Q3 (Qd ³ 130 mcd/m²/lx) DIN EN 1436, Farbton weiß, auf Asphaltbeton, abgerechnet wird die Länge der Markierungsstriche.
Menge: 30,000 m

### 4 Schmiedestraße/Dorfstraße

**4.01 Markierung entfernen**
Markierung entfernen, Strichmarkierung unterbrochen, Symbole, aus Plastikmarkierungsmasse, schadstoffbelastet, Abfall ist gefährlich, Asphalt, aufgenommene Stoffe sammeln, auf LKW laden und transportieren, die Entsorgung wird gesondert vergütet.
Menge: 30,000 m²

**4.02 Rückbau der Asphaltdeckschicht**
Rückbau der Asphaltdeckschicht aus Asphaltbeton, in Fahrbahnen, schadstoffbelastet, Abfall gefährlich, ohne Zuordnungskreterium LAGA/DepVo/EBV/RuVA, Dicke bis 4,00cm,
Geräteiensatz ist möglich, max. Gesamtgewicht bis 10t, Ausführung erschütterungs-, staub- und lärmarm, aufgenommene Stoffe sammeln, mit Zerkleinerung, auf LKW des AN laden und abfahren, die Entsorgung wird gesondert vergütet
Menge: 1,200 m³

**4.03 Bitumenhaltiges Bindemittel aufsprühen**
Bitumenhaltiges Bindemittel aufsprühen, ZTV Asphalt-StB, 0,15 bis 0,25 kg/m², polymermodifizierte Bitumenemulsion C60BP4-S TL BE-StB und DIN EN 13808, auf gefräste Asphaltbinderschichten.
Menge: 30,000 m²

**4.04 Asphaltdeckschicht aus Asphaltbeton**
Asphaltdeckschicht aus Asphaltbeton, ZTV Asphalt-StB, Belastungsklasse RStO 12/2 Bk 1,0, Mischgutart AC8 DS, natürliche Gesteinskörnung TL Gestein, Schichtdicke bis 4cm, Bindemittel polymermodifiziertes Bitumen 25/55 A TL-Bitumen StB und DIN EN 14023, Abstandsmessung mit Schnurr.
Menge: 30,000 m²

**4.05 Fahrbahnmarkierung ZTV-M, Längsmarkierung**
Fahrbahnmarkierung ZTV-M, Längsmarkierung, ,Typ II, unterbrochen, Breite 25,00cm, Heißplastik, Klasse Leuchtdichtenkoeffizient-Markierung bei Feuchtigkeit RW 4 (RL ³ 75), Überrollbarkeitsklasse T2, Klasse Q3 (Qd ³ 130 mcd/m²/lx) DIN EN 1436, Farbton weiß, auf Asphaltbeton, abgerechnet wird die Länge der Markierungsstriche.
Menge: 40,000 m

### 5 Wehrautal/Dorfstraße

**5.01 Markierung entfernen**
Markierung entfernen, Strichmarkierung unterbrochen, Symbole, aus Plastikmarkierungsmasse, schadstoffbelastet, Abfall ist gefährlich, Asphalt, aufgenommene Stoffe sammeln, auf LKW laden und transportieren, die Entsorgung wird gesondert vergütet.
Menge: 25,000 m²

**5.02 Rückbau der Asphaltdeckschicht**
Rückbau der Asphaltdeckschicht aus Asphaltbeton, in Fahrbahnen, schadstoffbelastet, Abfall gefährlich, ohne Zuordnungskreterium LAGA/DepVo/EBV/RuVA, Dicke bis 4,00cm,
Geräteiensatz ist möglich, max. Gesamtgewicht bis 10t, Ausführung erschütterungs-, staub- und lärmarm, aufgenommene Stoffe sammeln, mit Zerkleinerung, auf LKW des AN laden und abfahren, die Entsorgung wird gesondert vergütet
Menge: 1,000 m³

**5.03 Bitumenhaltiges Bindemittel aufsprühen**
Bitumenhaltiges Bindemittel aufsprühen, ZTV Asphalt-StB, 0,15 bis 0,25 kg/m², polymermodifizierte Bitumenemulsion C60BP4-S TL BE-StB und DIN EN 13808, auf gefräste Asphaltbinderschichten.
Menge: 25,000 m²

**5.04 Asphaltdeckschicht aus Asphaltbeton**
Asphaltdeckschicht aus Asphaltbeton, ZTV Asphalt-StB, Belastungsklasse RStO 12/2 Bk 1,0, Mischgutart AC8 DS, natürliche Gesteinskörnung TL Gestein, Schichtdicke bis 4cm, Bindemittel polymermodifiziertes Bitumen 25/55 A TL-Bitumen StB und DIN EN 14023, Abstandsmessung mit Schnurr.
Menge: 25,000 m²

**5.05 Fahrbahnmarkierung ZTV-M, Längsmarkierung**
Fahrbahnmarkierung ZTV-M, Längsmarkierung, ,Typ II, unterbrochen, Breite 25,00cm, Heißplastik, Klasse Leuchtdichtenkoeffizient-Markierung bei Feuchtigkeit RW 4 (RL ³ 75), Überrollbarkeitsklasse T2, Klasse Q3 (Qd ³ 130 mcd/m²/lx) DIN EN 1436, Farbton weiß, auf Asphaltbeton, abgerechnet wird die Länge der Markierungsstriche.
Menge: 35,000 m

### 6 Meiereiweg/Dorfstraße

**6.01 Markierung entfernen**
Markierung entfernen, Strichmarkierung unterbrochen, Symbole, aus Plastikmarkierungsmasse, schadstoffbelastet, Abfall ist gefährlich, Asphalt, aufgenommene Stoffe sammeln, auf LKW laden und transportieren, die Entsorgung wird gesondert vergütet.
Menge: 15,000 m²

**6.02 Rückbau der Asphaltdeckschicht**
Rückbau der Asphaltdeckschicht aus Asphaltbeton, in Fahrbahnen, schadstoffbelastet, Abfall gefährlich, ohne Zuordnungskreterium LAGA/DepVo/EBV/RuVA, Dicke bis 4,00cm,
Geräteiensatz ist möglich, max. Gesamtgewicht bis 10t, Ausführung erschütterungs-, staub- und lärmarm, aufgenommene Stoffe sammeln, mit Zerkleinerung, auf LKW des AN laden und abfahren, die Entsorgung wird gesondert vergütet
Menge: 1,000 m³

**6.03 Bitumenhaltiges Bindemittel aufsprühen**
Bitumenhaltiges Bindemittel aufsprühen, ZTV Asphalt-StB, 0,15 bis 0,25 kg/m², polymermodifizierte Bitumenemulsion C60BP4-S TL BE-StB und DIN EN 13808, auf gefräste Asphaltbinderschichten.
Menge: 15,000 m²

**6.04 Asphaltdeckschicht aus Asphaltbeton**
Asphaltdeckschicht aus Asphaltbeton, ZTV Asphalt-StB, Belastungsklasse RStO 12/2 Bk 1,0, Mischgutart AC8 DS, natürliche Gesteinskörnung TL Gestein, Schichtdicke bis 4cm, Bindemittel polymermodifiziertes Bitumen 25/55 A TL-Bitumen StB und DIN EN 14023, Abstandsmessung mit Schnurr.
Menge: 15,000 m²

**6.05 Fahrbahnmarkierung ZTV-M, Längsmarkierung**
Fahrbahnmarkierung ZTV-M, Längsmarkierung, ,Typ II, unterbrochen, Breite 25,00cm, Heißplastik, Klasse Leuchtdichtenkoeffizient-Markierung bei Feuchtigkeit RW 4 (RL ³ 75), Überrollbarkeitsklasse T2, Klasse Q3 (Qd ³ 130 mcd/m²/lx) DIN EN 1436, Farbton weiß, auf Asphaltbeton, abgerechnet wird die Länge der Markierungsstriche.
Menge: 22,400 m

### 7 Achterkamp/Dorfstraße

**7.01 Markierung entfernen**
Markierung entfernen, Strichmarkierung unterbrochen, Symbole, aus Plastikmarkierungsmasse, schadstoffbelastet, Abfall ist gefährlich, Asphalt, aufgenommene Stoffe sammeln, auf LKW laden und transportieren, die Entsorgung wird gesondert vergütet.
Menge: 15,000 m²

**7.02 Rückbau der Asphaltdeckschicht**
Rückbau der Asphaltdeckschicht aus Asphaltbeton, in Fahrbahnen, schadstoffbelastet, Abfall gefährlich, ohne Zuordnungskreterium LAGA/DepVo/EBV/RuVA, Dicke bis 4,00cm,
Geräteiensatz ist möglich, max. Gesamtgewicht bis 10t, Ausführung erschütterungs-, staub- und lärmarm, aufgenommene Stoffe sammeln, mit Zerkleinerung, auf LKW des AN laden und abfahren, die Entsorgung wird gesondert vergütet
Menge: 1,000 m³

**7.03 Bitumenhaltiges Bindemittel aufsprühen**
Bitumenhaltiges Bindemittel aufsprühen, ZTV Asphalt-StB, 0,15 bis 0,25 kg/m², polymermodifizierte Bitumenemulsion C60BP4-S TL BE-StB und DIN EN 13808, auf gefräste Asphaltbinderschichten.
Menge: 15,000 m²

**7.04 Asphaltdeckschicht aus Asphaltbeton**
Asphaltdeckschicht aus Asphaltbeton, ZTV Asphalt-StB, Belastungsklasse RStO 12/2 Bk 1,0, Mischgutart AC8 DS, natürliche Gesteinskörnung TL Gestein, Schichtdicke bis 4cm, Bindemittel polymermodifiziertes Bitumen 25/55 A TL-Bitumen StB und DIN EN 14023, Abstandsmessung mit Schnurr.
Menge: 15,000 m²

**7.05 Fahrbahnmarkierung ZTV-M, Längsmarkierung**
Fahrbahnmarkierung ZTV-M, Längsmarkierung, ,Typ II, unterbrochen, Breite 25,00cm, Heißplastik, Klasse Leuchtdichtenkoeffizient-Markierung bei Feuchtigkeit RW 4 (RL ³ 75), Überrollbarkeitsklasse T2, Klasse Q3 (Qd ³ 130 mcd/m²/lx) DIN EN 1436, Farbton weiß, auf Asphaltbeton, abgerechnet wird die Länge der Markierungsstriche.
Menge: 19,000 m

### 8 Aukamp/Dorfstraße

**8.01 Markierung entfernen**
Markierung uaf vorh. rot eingefärbten Betonpflaster entfernen, Symbole aus Plastikmarkierungsmasse, schadstoffbelastet, Abfall ist gefährlich, Asphalt, aufgenommene Stoffe sammeln, auf LKW laden und transportieren, die Entsorgung wird gesondert vergütet.
Menge: 22,000 m²

**8.02 Fahrbahnmarkierung ZTV-M, Längsmarkierung**
Fahrbahnmarkierung ZTV-M, Längsmarkierung, ,Typ II, unterbrochen, Breite 25,00cm, Heißplastik, Klasse Leuchtdichtenkoeffizient-Markierung bei Feuchtigkeit RW 4 (RL ³ 75), Überrollbarkeitsklasse T2, Klasse Q3 (Qd ³ 130 mcd/m²/lx) DIN EN 1436, Farbton weiß, auf Asphaltbeton, abgerechnet wird die Länge der Markierungsstriche.
Menge: 25,000 m

**8.03 Pflasterdecke, Pflastersteine aus Beton, rot**
Schadstellen in vorh. Pflasterdecke mit Pflastersteine aus Beton, rot, DIN 1338, ungebundene Bauweise, Maße a/b 200/100 mm, Dicke 80mm, Witterungswiderstand B, Abriebwiderstand H, in Geh- und Radweg, Baustoffgemisch für Bettung Körnung 0/4 aus natürlichen gebrochenen Gesteinskörnungen (Brechsand-Splitt-Gemisch), Dicke 5 cm +/- 1,5 cm, Baustoffgemisch für Fugen, Körnung 0/2 aus natürlichen ungebrochenen Gesteinskörnungen (Sand), einkehren und einschlämmen, Ausbau der schadhaften Pflastersteine ist mit einzukalkulieren und wird nicht gesondert vergütet
Menge: 20,000 St

### 9 Alter Bahnhof/Dorfstraße

**9.01 Markierung entfernen**
Markierung entfernen, Strichmarkierung unterbrochen, Symbole, aus Plastikmarkierungsmasse, schadstoffbelastet, Abfall ist gefährlich, Asphalt, aufgenommene Stoffe sammeln, auf LKW laden und transportieren, die Entsorgung wird gesondert vergütet.
Menge: 22,000 m²

**9.02 Rückbau der Asphaltdeckschicht**
Rückbau der Asphaltdeckschicht aus Asphaltbeton, in Fahrbahnen, schadstoffbelastet, Abfall gefährlich, ohne Zuordnungskreterium LAGA/DepVo/EBV/RuVA, Dicke bis 4,00cm,
Geräteiensatz ist möglich, max. Gesamtgewicht bis 10t, Ausführung erschütterungs-, staub- und lärmarm, aufgenommene Stoffe sammeln, mit Zerkleinerung, auf LKW des AN laden und abfahren, die Entsorgung wird gesondert vergütet
Menge: 1,000 m³

**9.03 Bitumenhaltiges Bindemittel aufsprühen**
Bitumenhaltiges Bindemittel aufsprühen, ZTV Asphalt-StB, 0,15 bis 0,25 kg/m², polymermodifizierte Bitumenemulsion C60BP4-S TL BE-StB und DIN EN 13808, auf gefräste Asphaltbinderschichten.
Menge: 22,000 m²

**9.04 Asphaltdeckschicht aus Asphaltbeton**
Asphaltdeckschicht aus Asphaltbeton, ZTV Asphalt-StB, Belastungsklasse RStO 12/2 Bk 1,0, Mischgutart AC8 DS, natürliche Gesteinskörnung TL Gestein, Schichtdicke bis 4cm, Bindemittel polymermodifiziertes Bitumen 25/55 A TL-Bitumen StB und DIN EN 14023, Abstandsmessung mit Schnurr.
Menge: 22,000 m²

**9.05 Fahrbahnmarkierung ZTV-M, Längsmarkierung**
Fahrbahnmarkierung ZTV-M, Längsmarkierung, ,Typ II, unterbrochen, Breite 25,00cm, Heißplastik, Klasse Leuchtdichtenkoeffizient-Markierung bei Feuchtigkeit RW 4 (RL ³ 75), Überrollbarkeitsklasse T2, Klasse Q3 (Qd ³ 130 mcd/m²/lx) DIN EN 1436, Farbton weiß, auf Asphaltbeton, abgerechnet wird die Länge der Markierungsstriche.
Menge: 26,500 m

### 10 Am Holm/Kieler Straße

**10.01 Markierung entfernen**
Markierung entfernen, Strichmarkierung unterbrochen, Symbole, aus Plastikmarkierungsmasse, schadstoffbelastet, Abfall ist gefährlich, Asphalt, aufgenommene Stoffe sammeln, auf LKW laden und transportieren, die Entsorgung wird gesondert vergütet.
Menge: 30,000 m²

**10.02 Rückbau der Asphaltdeckschicht**
Rückbau der Asphaltdeckschicht aus Asphaltbeton, in Fahrbahnen, schadstoffbelastet, Abfall gefährlich, ohne Zuordnungskreterium LAGA/DepVo/EBV/RuVA, Dicke bis 4,00cm,
Geräteiensatz ist möglich, max. Gesamtgewicht bis 10t, Ausführung erschütterungs-, staub- und lärmarm, aufgenommene Stoffe sammeln, mit Zerkleinerung, auf LKW des AN laden und abfahren, die Entsorgung wird gesondert vergütet
Menge: 1,200 m³

**10.03 Bitumenhaltiges Bindemittel aufsprühen**
Bitumenhaltiges Bindemittel aufsprühen, ZTV Asphalt-StB, 0,15 bis 0,25 kg/m², polymermodifizierte Bitumenemulsion C60BP4-S TL BE-StB und DIN EN 13808, auf gefräste Asphaltbinderschichten.
Menge: 30,000 m²

**10.04 Asphaltdeckschicht aus Asphaltbeton**
Asphaltdeckschicht aus Asphaltbeton, ZTV Asphalt-StB, Belastungsklasse RStO 12/2 Bk 1,0, Mischgutart AC8 DS, natürliche Gesteinskörnung TL Gestein, Schichtdicke bis 4cm, Bindemittel polymermodifiziertes Bitumen 25/55 A TL-Bitumen StB und DIN EN 14023, Abstandsmessung mit Schnurr.
Menge: 30,000 m²

**10.05 Fahrbahnmarkierung ZTV-M, Längsmarkierung**
Fahrbahnmarkierung ZTV-M, Längsmarkierung, ,Typ II, unterbrochen, Breite 25,00cm, Heißplastik, Klasse Leuchtdichtenkoeffizient-Markierung bei Feuchtigkeit RW 4 (RL ³ 75), Überrollbarkeitsklasse T2, Klasse Q3 (Qd ³ 130 mcd/m²/lx) DIN EN 1436, Farbton weiß, auf Asphaltbeton, abgerechnet wird die Länge der Markierungsstriche.
Menge: 38,000 m

### 11 Mühlenweg/Kieler Straße

**11.01 Markierung entfernen**
Markierung entfernen, Strichmarkierung unterbrochen, Symbole, aus Plastikmarkierungsmasse, schadstoffbelastet, Abfall ist gefährlich, Asphalt, aufgenommene Stoffe sammeln, auf LKW laden und transportieren, die Entsorgung wird gesondert vergütet.
Menge: 35,000 m²

**11.02 Rückbau der Asphaltdeckschicht**
Rückbau der Asphaltdeckschicht aus Asphaltbeton, in Fahrbahnen, schadstoffbelastet, Abfall gefährlich, ohne Zuordnungskreterium LAGA/DepVo/EBV/RuVA, Dicke bis 4,00cm,
Geräteiensatz ist möglich, max. Gesamtgewicht bis 10t, Ausführung erschütterungs-, staub- und lärmarm, aufgenommene Stoffe sammeln, mit Zerkleinerung, auf LKW des AN laden und abfahren, die Entsorgung wird gesondert vergütet
Menge: 1,400 m³

**11.03 Bitumenhaltiges Bindemittel aufsprühen**
Bitumenhaltiges Bindemittel aufsprühen, ZTV Asphalt-StB, 0,15 bis 0,25 kg/m², polymermodifizierte Bitumenemulsion C60BP4-S TL BE-StB und DIN EN 13808, auf gefräste Asphaltbinderschichten.
Menge: 35,000 m²

**11.04 Asphaltdeckschicht aus Asphaltbeton**
Asphaltdeckschicht aus Asphaltbeton, ZTV Asphalt-StB, Belastungsklasse RStO 12/2 Bk 1,0, Mischgutart AC8 DS, natürliche Gesteinskörnung TL Gestein, Schichtdicke bis 4cm, Bindemittel polymermodifiziertes Bitumen 25/55 A TL-Bitumen StB und DIN EN 14023, Abstandsmessung mit Schnurr.
Menge: 35,000 m²

**11.05 Fahrbahnmarkierung ZTV-M, Längsmarkierung**
Fahrbahnmarkierung ZTV-M, Längsmarkierung, ,Typ II, unterbrochen, Breite 25,00cm, Heißplastik, Klasse Leuchtdichtenkoeffizient-Markierung bei Feuchtigkeit RW 4 (RL ³ 75), Überrollbarkeitsklasse T2, Klasse Q3 (Qd ³ 130 mcd/m²/lx) DIN EN 1436, Farbton weiß, auf Asphaltbeton, abgerechnet wird die Länge der Markierungsstriche.
Menge: 30,000 m

### 12 August-Borsig-Straße/Kieler Straße

**12.01 Markierung entfernen**
Markierung entfernen, Strichmarkierung unterbrochen, Symbole, aus Plastikmarkierungsmasse, schadstoffbelastet, Abfall ist gefährlich, Asphalt, aufgenommene Stoffe sammeln, auf LKW laden und transportieren, die Entsorgung wird gesondert vergütet.
Menge: 30,000 m²

**12.02 Rückbau der Asphaltdeckschicht**
Rückbau der Asphaltdeckschicht aus Asphaltbeton, in Fahrbahnen, schadstoffbelastet, Abfall gefährlich, ohne Zuordnungskreterium LAGA/DepVo/EBV/RuVA, Dicke bis 4,00cm,
Geräteiensatz ist möglich, max. Gesamtgewicht bis 10t, Ausführung erschütterungs-, staub- und lärmarm, aufgenommene Stoffe sammeln, mit Zerkleinerung, auf LKW des AN laden und abfahren, die Entsorgung wird gesondert vergütet
Menge: 1,200 m³

**12.03 Bitumenhaltiges Bindemittel aufsprühen**
Bitumenhaltiges Bindemittel aufsprühen, ZTV Asphalt-StB, 0,15 bis 0,25 kg/m², polymermodifizierte Bitumenemulsion C60BP4-S TL BE-StB und DIN EN 13808, auf gefräste Asphaltbinderschichten.
Menge: 30,000 m²

**12.04 Asphaltdeckschicht aus Asphaltbeton**
Asphaltdeckschicht aus Asphaltbeton, ZTV Asphalt-StB, Belastungsklasse RStO 12/2 Bk 1,0, Mischgutart AC8 DS, natürliche Gesteinskörnung TL Gestein, Schichtdicke bis 4cm, Bindemittel polymermodifiziertes Bitumen 25/55 A TL-Bitumen StB und DIN EN 14023, Abstandsmessung mit Schnurr.
Menge: 30,000 m²

**12.05 Fahrbahnmarkierung ZTV-M, Längsmarkierung**
Fahrbahnmarkierung ZTV-M, Längsmarkierung, ,Typ II, unterbrochen, Breite 25,00cm, Heißplastik, Klasse Leuchtdichtenkoeffizient-Markierung bei Feuchtigkeit RW 4 (RL ³ 75), Überrollbarkeitsklasse T2, Klasse Q3 (Qd ³ 130 mcd/m²/lx) DIN EN 1436, Farbton weiß, auf Asphaltbeton, abgerechnet wird die Länge der Markierungsstriche.
Menge: 30,000 m

### 13 Verkehrsicherungsmaßnahmen

**13.01 Verkehrrechtliche Anordnung einholen**
Menge: 12,000 St

**13.02 Verkehrssicherungseinrichtungen**
Verkehrssicherungseinrichtungen zur Aufrechterhaltung des öffentlichen und Anlieger-Verkehrs sowie für die verkehrsgerechte Sicherung von Arbeitsstellen aufgrund behördlicher Anordnungen, temporär, aufbauen und abbauen, nach den Richtlinien zur Sicherung von Arbeitsstellen an Straßen (RSA).
Menge: 12,000 St
